# RHA Grünstadt
Angebotsaufforderung (GAEB DA XML 3.2, DA83)
Projekt: 22-PL...
Währung: EUR
Erstellt mit: GXML Toolbox V3.3 R20220330, ORCA AVA 25.0.5 - Professional Edition 25.00.05, 07.05.2026

## 1. Allgemeine Baubeschreibung
1. Allgemeine Baubeschreibung

Projekt Neubau eines Sanitär- und Umkleidegebäudes
Rudolf-Harbig-Anlage ǀ Uhlandstraße 30 ǀ 67269 Grünstadt

1.1 Lage
Das zu bebauende Grundstück befindet sich im Norden der Stadt Grünstadt. Das Sportgelände liegt entlang einer Bahnlinie und umfasst mehrere Sportplätze, das bestehende Umkleidegebäude und ein Vereinsheim bzw. eine Gaststätte des Vereins VFR Grünstadt. Das bestehende Umkleidegebäude kann die Anforderungen eines Sportfunktionsgebäudes nicht mehr erfüllen und soll daher abgerissen werden. Der Neubau soll vor dem abzureißenden Bestandsgebäude, parallel zur Tribüne, errichtet werden.

1.2 Gebäude und Konstruktion
Das rechteckige Volumen des ca. 28,00 x 15,50 x 8,00m (LxBxH) großen Gebäudes ist in zwei Geschosse untergeteilt, Erdgeschoss und Obergeschoss. Das Gebäude wird im Erdgeschoss über den Haupteingang an der Südfassade erschlossen und ist barrierefrei erschließbar. Pro Geschoss befindet sich jeweils ein Nebeneingang an der Nordfassade. Der Technikraum ist über einen separaten Eingang an der Westseite zu erreichen. In das Obergeschoss gelangt man über ein innenliegendes Treppenhaus an der Südseite und über eine vorgestellte Außentreppe aus Stahl an der Nordseite des geplanten Neubaus. An der Ostseite ist ein Balkon ebenfalls in Stahlbauweise geplant. Das Dach ist als Flachdach geplant und nur zu Wartungszwecken begehbar. Dies kann über eine Leiter an der Nordseite erfolgen.
Das Gebäude wird in Massivbauweise mit Porotonsteinen ausgeführt. Die Fassade ist als Putzfassade geplant.

2.1 Nutzung
Das Erdgeschoss beinhaltet neben Sanitär- und Umkleideräumen, einen Mehrzweckraum mit Teeküche, einen Raum für den Platzwart, einen Putzmittelraum sowie Lager- und Technikflächen. Verbunden werden alle Räume über einen mittig gelegenen Erschließungsflur. Der Raum des Platzwartes, die öffentlich zugänglichen Toilettenanlagen und der Mehrzweckraum orientieren sich in Richtung Spielfeld. Die Umkleideräume und Technikflächen liegen auf der gegenüberliegenden Seite. Das Erdgeschoss ist barrierefrei erschließbar.

Das Obergeschoss kann über zwei Wege erschlossen werden, durch das innenliegende Treppenhaus an der Südseite oder über die außenliegenden Stahltreppe an der Nordfassade. Verbunden werden alle Räume über einen mittig gelegenen Erschließungsflur. Zusätzlich dazu gibt es auf der Ostseite einen Balkon, der die zum Spielfeld orientierten Räume außenseitig verbindet. Der Balkon dient gleichzeitig als Sonnen- und Witterungsschutz für Besucher im Erdgeschoss.
Entlang des Obergeschossflures reihen sich zu beiden Seiten jeweils Paare bestehend aus einer Sportlerumkleide- und einem Duschraum nebeneinander an. Zusätzlich dazu finden sich Dusch- und Umkleideräume für Schiedsrichter bzw. Lehrer, ein Putzmittelraum und ein Raum für den Stadionsprecher.

3.3 Gebäudeklasse

Das Gebäude ist der Gebäudeklasse 3 zuzuordnen.

3.4 Baugelände und Baustellenzufahrt

Seitlich neben dem Bestandsgebäude befindet sich ein Parkplatz. Dieser dient während der Bauarbeiten als Baustelleneinrichtungsfläche für alle Gewerke. Siehe Baustelleneinrichtungsplan.

## 2. Allgemeine Vorbemerkungen und Vertragsbedingungen
2. Allgemeine Vorbemerkungen und Vertragsbedingungen

Das Leistungsverzeichnis beinhaltet die Tür- und Fensterarbeiten für den zweigeschossigen Neubau eines Sanitär- und Umkleidegebäudes auf der Rudolf-Harbig-Anlage in Grünstadt.

2.1. Leistungsüberblick

- Baustelleneinrichtung
- Metallbauarbeiten
- Stahlbauarbeiten
- Abdichtungsarbeiten
- Verglasungsarbeiten

2.2. Planunterlagen
Folgende Unterlagen und Planunterunterlagen sind Bestandteil des Leistungsverzeichnisses.
Die Pläne dienen lediglich zu Kalkulationszwecken. Pläne sind tlw. unmaßstäblich verkleinert und werden nach der Beauftragung in aktualisierter Form verteilt.

Übersicht:
Baustelleneinrichtungsplan RHA-G_06_BE_0_Baustelleneinrichtung
Fotodokumentation  RHA-G_06_LV_Fotodokumentation

Grundrisse:
Neubau Grundriss EG  RHA-G_06_GRD_0_Grundriss EG
Neubau Grundriss OG  RHA-G_06_GRD_1_Grundriss OG
Neubau Dachaufsicht  RHA-G_06_DA_2_Dachaufsicht
Neubau Ansicht Ost+West RHA-G_06_AN_1+2 Ost + West
Neubau Ansicht Nord+Süd RHA-G_06_AN_3+4 Nord + Süd
Neubau Schnitt A-A  RHA-G_06_GRD_0_Schnitt-A-A
Neubau Übersicht Türen  RHA-G_06_Ü_3_Übersicht Türen

2.4. Firmenschilder, Handwerkertafeln
Das Anbringen von Firmenschildern auf der Baustelle ist ohne Absprache mit der örtlichen Bauleitung nicht gestattet. Firmenbanner am Bauzaun sind generell verboten. Von Seiten des AG wird ein zentrales Bauschild aufgestellt. Hier besteht für den AN auf eigene Kosten die Möglichkeit, eine
Handwerkertafel nach vorgegebenen Format und Design über die Bauleitung anbringen zu lassen.

2.5. Besprechungen und Bauberatungen
Während der Bauzeit finden wöchentliche Baubesprechungen (Jour-Fixe) statt. Bei Bedarf werden zusätzliche Termine über die wöchentlichen Besprechungen hinaus vereinbart.
Alle Fachbauleiter und die im jeweiligen Zeitraum am Bau tätigen Firmen sind mit einem schriftlich benannten Firmenvertreter (Bauleitung / Obermonteur) zur Teilnahme an den Baubesprechungen verpflichtet. Der Aufwand hierfür ist in die Einheitspreise einzukalkulieren.
Protokollführend ist die Bauüberwachung. Protokolle gelten als anerkannt, wenn innerhalb von 7 Kalendertagen kein Widerspruch erfolgt. Werden Gesprächsprotokolle durch den AN erstellt, bedürfen diese zur Anerkennung der schriftlichen Freigabe des AG.

2.6. Bautageberichte
Der AN verpflichtet sich arbeitstäglich ein Bautagebuch zu führen und wöchentlich an die zuständige örtliche Bauleitungen übergeben. Zu dokumentieren sind in den Bautagesberichten v.a. die durchgeführten Arbeiten, die eingesetzten Mitarbeiter und Geräte einschl. deren Arbeitszeiten. Arbeitsunterbrechungen und Behinderungen sind besonders auszuweisen.

2.7. Sicherungsmaßnahmen
Sicherungsmaßnahmen, wie Seitenschutz an Absturzkanten, Abdeckungen von Öffnungen,
Verschluss aller Werkzeuge und Maschinen gegen unbefugte Benutzung, Bauzaunverschluss, sind
nach den einschlägigen Vorschriften zu treffen. Die Baustelle ist für mögliche Zeiten der Unterbrechung absolut winterfest, sowie unfallsicher zu hinterlassen.

2.8. Entsorgungscontainer
Entsorgungscontainer werden durch den AG nicht zur Verfügung gestellt und sind bei Bedarf einschl. Aufstellung, Vorhaltung, Abtransport und fachgerechter Entsorgung des Inhalts in die Einheitspreise einzukalkulieren. Die vorgesehenen Aufstellorte sind im Vorfeld des Abstellens mit der örtlichen Bauleitung abzustimmen.

2.9. Bauzaun
Der AN erhält vor Ausführung der Arbeiten einen Zugangsschlüssel für das Baustellentor und ist mit
verantwortlich für die werktägliche Schließung zum Ende der Schicht.

2.10. Winterbaumaßnahmen
Maßnahmen zum Winterbau, insbesondere die Sicherung der Baustelle gegen Frost und Eis, sind in
die EP einzurechnen.

2.11. Abschnittsweise Ausführung
Verschiedene Arbeiten wie das Schließen der Durchbrüche und Schlitze nach erfolgter Installation der Technikgewerke machen ggf. eine abschnittsweise Ausführung erforderlich. Sofern dies erst nachlaufend nach Fertigstellung der Rohbauarbeiten, auch in mehreren Teileinsätzen, erfolgen kann, berechtigt dies nicht zu Mehrforderungen.
Entstehende Schwierigkeiten, wie wiederholter Arbeitseinsatz, Aufteilung in Gebäudebereiche, mehrfache Anfahrten und dgl. werden nicht gesondert vergütet.

2.12. Koordination mit anderen Gewerken
Der AN hat seine Leistungen und Termine eigenverantwortlich mit den anderen am Bau beteiligten Gewerken abzustimmen. Dies gilt neben der eigentlichen Ausführung vor Ort vor allem für die Arbeitsvorbereitung, sowie für die Abstimmung mit den Technikgewerken.

## 3 Technische Vorbemerkungen
TECHNISCHE VORBEMERKUNGEN

Art und Umfang der Leistung
Dem Leistungsverzeichnis liegen die Allgemeinen technischen Vertragsbedingungen der VOB, Teil C, neueste Ausgabe zugrunde und werden Vertragsbestandteil.

Darüber hinaus die in der Leistungsbeschreibung genannten und der Ausführung zugrunde liegenden Fachnormen, die Bedingungen der jeweiligen Versorgungsunternehmen, ferner wird auf die Einhaltung der Bauarbeiterschutzbestimmungen und die Einhaltung der Baustellenverordnung hingewiesen.

Gegenstand dieser Ausschreibung sind Metallbau- und Verglasungsarbeiten für den Neubau des Sanitär- und Umkleidegebäudes an der Rudof-Harbig-Anlage in Grünstadt.

Die Leistung umfasst das Herstellen der Tür- und Fensterelemente inklusive Abdichtungs- und Dämmarbeiten.
Alle Leistungen verstehen sich inkl. aller erforderlicher Nebenleistungen. Alle Einzelpositionen sind inklusive der notwendigen Lieferung und Montage zu kalkulieren.

Mögliche Bedenken gegen die vorgesehene Art der Ausführung sind nach VOB, Teil B, § 4,
Abschnitt 3, dem Auftraggeber unverzüglich schriftlich mitzuteilen. Im Falle von Unklarheit muss vor Angebotsabgabe eine entsprechende Bieterfrage gestellt werden.

Die Arbeiten sollen gem. aktuellen Bauzeitenplan und in Abstimmung mit der Bauleitung umgesetzt werden.

Besondere Angaben
Während der Ausführung ist darauf zu achten, dass behutsam mit den vor Ort bereits erstellten Bauleistungen anderer Gewerke und Gebäudesubstanzen umgegangen wird und Beschädigungen vermieden werden. Gefahrenbereiche sind abzusperren und zu kennzeichnen. Entstehen dadurch Behinderungen für andere Unternehmer oder Dritte, sind der Zeitraum der Absperrung sowie alternative Maßnahmen mit der Bauleitung abzustimmen.

Müllbeseitigung
Die Baustelle muss täglich gereinigt werden und der Müll 1x wöchentlich beseitigt werden.
Die einschlägigen Vorschriften über die Entsorgung von Sondermüll und -abfall sowie Rohstoffverwertung und örtlich festgelegte Maßnahmen für Recycling sind streng einzuhalten.

Der Nachweis über den Verbleib aller zu entsorgenden Stoffe ist zu erbringen. Ebenso kann ein Nachweis über spezielle Zulassungen beauftragter Dritter (z.B. Transportunternehmen, Deponiebetreiber) verlangt werden.

Verarbeitungsbedingungen
Im Preis sind alle anfallenden Hilfskonstruktionen, wie Hebezeuge, Gerüste, Leitern, Rüstzeug, Anseilmaterial und dergleichen, die für die gesamten Arbeiten erforderlich werden, einzukalkulieren.

Die Arbeiten sind mit größter Sorgfalt durchzuführen. Die Standsicherheit darf hierbei zu keiner Zeit beeinträchtigt werden. Zeigen sich trotz sorgfältigen Arbeitens Risse, Setzungen, etc., so ist der AG unverzüglich zu benachrichtigen. Für den weiteren Verlauf der Arbeiten sind umgehend gesonderte Vereinbarungen mit dem Auftraggeber zu treffen.

Die Wahl technologischer Vorgänge bleibt, wenn nicht anders beschrieben, dem Auftragnehmer überlassen. Dabei sind die Arbeiten so auszuführen, dass Beeinträchtigungen anderer Gewerke und / oder Dritter, Belästigungen durch Lärm und Staub auf das unvermeidbare Maß reduziert werden.

Erforderliche Schutzmaßnahmen für Bestandssubstanz, Nachbargebäude, andere Gebäudeteile, Umwelt und Verkehr sind vom Bieter in Abhängigkeit von der von ihm vorgesehenen technologischen Lösung bei Angebotsabgabe darzulegen, sofern sie nicht mit den angebotenen Preisen abgegolten sind.

Falls für die angebotene Konstruktion keine allgemeine amtliche Zulassung vorhanden ist, so gehört es zu den Aufgaben des Auftragnehmers, Einzelzulassungen unter Beachtung der in der Genehmigungsplanung enthaltenen und ihm mitgeteilten Auflagen, ggf. durch zusätzliche Prüfungen, zu bewirken. Das gilt entsprechend für erforderliche Gutachten und Prüfversuche. Die Aufwendungen für die Genehmigungsfähigkeit sind in die Preise einzurechnen.

Schutzvorkehrungen
Alle Bauteile, auch die vorhergehender Gewerke sind bei Gefährdung durch die eigenen Leistungen vom AN fachgerecht vor Beschädigung zu schützen. Die Prüfung von Erfordernis und Art der Schutzvorkehrungen hat dabei durch den AN dabei eigenständig im Vorfeld der Ausführung zu
erfolgen und ist rechtzeitig mit der örtlichen Bauleitung abzustimmen. Die Vergütung erfolgt, sofern nicht Nebenleistung nach VOB/C, separat in eigenen Positionen.
Treten durch Arbeiten des AN trotzdem Verschmutzungen an angrenzenden Bauteilen auf, sind diese umgehend zu entfernen. Staub ist bei Schleifarbeiten sofort abzusaugen. Nach Fertigstellung der
Arbeiten sind alle Räume besenrein zu hinterlassen.
Der AN hat seine Bauleistung sowie die einzusetzenden Baumaterialien und Baugeräte auch gegen Beschädigung aus Wetter- und Umweltereignissen ausreichend zu schützen. Dies umfasst v.a. den Schutz vor Regen, Wind, Frost und Hochwasser.
Der AN haftet für verursachte Schäden. Diese sind der örtlichen Bauleitung unverzüglich anzuzeigen.

Aufmaß
Arbeitsvorbereitung, Ausführung und Abrechnung sind ausschließlich auf Basis örtlicher Aufmaße zu
erstellen. Diese sind Sache des AN und mit den Einheitspreisen abgegolten. Gleiches gilt auch für die
Übertragung der bestehenden Meterrisse mit Höhennivellements an die für den eigenen Bedarf relevanten Stellen.

Gleichartige Produkte
Bei Verwendung eines Produktsystems, sind alle Bauteile in original Bauart einschl. ihrer Oberflächenbehandlung zwingend von einem Hersteller und einer Produktlinie zu beziehen.
Einzelne Systembestandteile dürfen nicht eigenmächtig ausgetauscht oder ersetzt werden. Alle Komponenten sind im System eines Herstellers zu verwenden.

Untergrund
Der Untergrund ist vor Beginn der Arbeiten zu überprüfen und für eine einwandfreie Arbeit vorzubereiten. Der Feuchtigkeitsgehalt des Untergrundes ist eigenverantwortlich und aktenkundig vor Aufnahme der Arbeiten festzustellen. Die Vorbehandlung des Untergrundes, das Entfernen von losen Teilen und Verunreinigungen, das Fegen der Böden sind in die EP einzukalkulieren.

Vorlagen
Die Pläne und Bilder, auf die in einzelnen Leistungstexten Bezug genommen wird, liegen dieser Ausschreibung bei. Es gilt Wort vor Bild. Ein Aufmaß vor Ort ist vor der Fertigung und bei allen Arbeiten notwendig. Dies ist in die Einheitspreise mit ein zu kalkulieren.

Die Ausführungsunterlagen werden ausschließlich digital im PDF-Format übermittelt. Die Druckkosten sind in die EPs einzurechnen.

Koordination mit anderen Gewerken
Der AN hat seine Leistungen und Termine eigenverantwortlich mit den anderen am Bau beteiligten Gewerken abzustimmen. Dies gilt neben der eigentlichen Ausführung vor Ort vor allem für die Arbeitsvorbereitung, sowie für die Abstimmung mit den Technikgewerken.

## 04 Tür- und Fensterarbeiten

### Titel 01 Vorbereitende Arbeiten

#### Bereich 01.01 Baustelleneinrichtung und Sonstiges

**01.01.0010 Spezifische Baustelleneinrichtung**
*** Pauschalposition
Einrichten, vorhalten und abbauen der spezifischen Baustelleneinrichtung zur Erbringung der eigenen Leistungen für den gesamten Zeitraum der Bautätigkeit.

Dies beinhaltet folgende Punkte:

- Büro- und Materialkosten
- Schutzmaßnahmen für Personal sowie angeliefertes Material
- Hebemittel und Werkzeuge
- Vorhalten von Aufenthaltsräumen und Lagerflächen
- Schutzabdeckungen, Staub- und Regenplanen nach Erfordernis gegebenenfalls auch sturmsicher anzubringen. Das Material bleibt Eigentum des AN.
- Entsorgung von anfallendem Schutt bzw. Abfall, einschl. Entsorgungsgebühren.
- Sicherungsmaßnahmen der Arbeitsbereiche.
- Ständige Säuberung der durch Maßnahmen des AN verunreinigten Straßen und ggf. angrenzender Bauten bzw. Gebäudeteile sowie Bauteile, Gerüste etc.
- Die Durchführung der Forderungen des Amtes für Öffentliche Ordnung, der Bauberufsgenossenschaften und sonstiger mitwirkender Behörden, Amtsstellen und Körperschaften.

Aufstell- und Lagerflächen stehen auf dem Grundstück in begrenztem Maß zur Verfügung. Die vom AN benötigte Fläche ist vor Beginn der eigenen Leistung mit der Bauleitung des AG abzustimmen.

Für die Durchführung der Baustelleneinrichtung sind alle einschlägigen Normen, Vorschriften, Bestimmungen und Richtlinien in der bei Angebotsabgabe gültigen Fassung anzuwenden.

Leistungen, die der AG über die oben definierten Bereiche hinaus fordert, sind in den nachfolgenden Positionen beschrieben und werden gesondert vergütet.
Menge: 1,000 psch

**01.01.0020 Abstimmung mit Fremdgewerken**
*** Pauschalposition
Abstimmung mit Fremdgewerken zur fachgerechten Montage der bauseits gelieferten Einbauelemente. Inklusive Abstimmung des Baustellenablaufs
- Abstimmung HLS Anschlüsse Lüftung, Klimatisierung und Wärmepumpe
- Abstimmung ELT Anschluss PV-Anlage
- Abstimmung Blitzschutz
Menge: 1,000 psch

**01.01.0030 Reinigung der Fenster- und Türelemente nach Einbau.**
*** Pauschalposition
Einmalige Reinigung der Fenster- und Türelemente von außen und innen, unmittelbar nach dem Einbau.
Menge: 1,000 psch

**01.01.0040 Schutzfolie für Türen- und Fensterelemente, beidseitig**
Liefern und montieren von Schutzfolie zur Sicherung der Türen- und Fensterelemente vor Verschmutzung. Abkleben mit rückstandsfreien Klebestreifen. Beidseitiges montieren, außen und innen.
Menge: 188,000 m²

#### Bereich 01.02 Nachweise und Planung

**01.02.0010 Bemusterungstermin inklusive Produktmuster**
*** Pauschalposition
Durchführen eines Ortstermins zur Bemusterung der folgenden Bauteile und den dazugehörigen Oberflächen:
- Rahmen Profilfarben
- Tür- und Fensterdrücker
- Texilscreen
- Dekorfolie
Menge: 1,000 psch

**01.02.0020 Glasbemessung**
*** Pauschalposition
Erstellen einer Glasbemessung nach DIN 18008 für alle zu verbauenden Scheiben von Fenster- oder Türelementen.
Menge: 1,000 psch

**01.02.0030 Statischer Nachweis**
*** Pauschalposition
Erstellen eines statischen Nachweises nach DIN 18008-4 für alle beschriebenen Fenster- bzw. Türelemente. Nachweis für Standsicherheit der Einbauelemente und Absturzsicherungen.
Menge: 1,000 psch

**01.02.0040 Werk- und Montageplanung**
*** Pauschalposition
Erstellen einer Konstruktions- und Montageplanung für Fenster und Türelemente inklusive alle dazugehörigen Bauelemente wie Raffstore, Textilscreens oder Fensterbänke. Inklusive der Berechnung des U-Wertes für jedes Element.
Grundlage sind die Ausführungspläne der Architekten (PDF + DWG-Format).
Anschlussdetails an Wand, Sockel und Sturz sind ebenfalls darzustellen.
Die Zeichnungen sind innerhalb von 4 Wochen nach Beauftragung zu erstellen und den Architekten und der Bauherrschaft zur Freigabe vorzulegen.
Korrekturen sind innerhalb von 8 Werktagen einzuarbeiten.
Menge: 1,000 psch

**01.02.0050 Dokumentation**
*** Pauschalposition
Nach Fertigstellung der Leistung ist ein Dokumentation vorzulegen. Dies beinhaltet folgende Dokumente:
- Fachunternehmererklärung
- Fotos der Einbausituation bei Abnahme
- Produktdatenblätter
- Herstellernummern, Farb- und Produktnummer
- Wartungs-, Pflege- und Bedienhinweise
Die Unterlagen sind in digitaler Form im PDF-Format und in deutscher Sprache abzugeben.
Menge: 1,000 psch

### Titel 02 Fenster- und Türelemente

#### Bereich 02.01 Türelemente

*Hinweis: Außentüren*
Systembeschreibung Alu-Rohrrahmen-Außentüren
Wärmegedämmtes Aluminium Tür-System mit ca. 80 mm Grundbautiefe.
Sofern in den Einzelpositionen nichts anderes beschrieben, gelten folgende
Eigenschaften:
Material:  Aluminium
Oberfläche  pulverbeschichtet
Farbe:  RAL 6005 Dunkelgrün
Verglasung  3-fach Wärmeschutzglas
Panikfunktion: ja, DIN EN 179
Widerstandsklasse
Einbruchhemmung  RC2N nach DIN EN 1627
Konstruktionsmerkmale:
Außen flächenbündige Türkonstruktion mit 5 Kammer Profilaufbau, symmetrisch angeordnet, bestehend aus drei Aluminiumschalen die mittels spezieller Isolierstege ohne Dämmschäume verbunden sind. Die Türflügelprofile sind als Hybridverbund mit einem großem schubfesten Anteil zwischen
Innen- und Mittelschale sowie einer entkoppelten Außenschale, als "schubloser Verbund" auszuführen.
Die Entkopplung muss zwischen der äußeren Aluminiumhalbschale und dem Isoliersteg erfolgen um den Bi-Metall-Effect zu verringern.
Alternativ ist für die Türflügelprofile ein 3 Kammer Profilaufbau verfügbar.
Die Türflügel sind mit einem 4-seitig umlaufenden, auf Gehrung gefertigten Flügelprofil auszuführen.
Die Abdichtung muss über eine Mitteldichtungs- und zwei Anschlagsdichtungsebenen erfolgen.
Die Beschlagsmontage erfolgt in der Aluminium Mittelschale, nicht im Isoliersteg.
Eine Bauwerksbefestigung ist im Profil mittig über die Mittelschale möglich.
Der untere Türabschluss ist, soweit keine anderen Anforderungen an den Fußpunkt
durch Normen / Richtlinien / LBO‘s gegeben sind, mit einer stabilisierenden zwischen gesetzten thermisch getrennten Aluminium-Schwelle und entsprechenden Dichtformstücken, auszustatten.

**02.01.0010 T01 - Automatische Schiebetür, 2-teilig, Tür Haupteingang**
Herstellen, liefern und montieren einer automatischen Schiebetür aus Aluminiumprofilen mit seitlicher Verglasung als Haupteingangstür des Neubaus. Zweiflügliges Türsystem als Teil eines Fluchttreppenhauses mit elektrischem Türantrieb und Öffnungsautomation.
Türsystem:  Festes Seitenelement unter Sturz + Schiebeelement
Maße (B/H):  1,97m x 2,135m
Aufteilung:  Schiebeelement  1,17m x 2,135m
  Festverglasung  0,80m x 2,135m
Montageart:  Sturzmontage
Wandmaterial:  Porotonziegel
Stürzmaterial:  Stahlbeton
Material:  Aluminiumrahmen
Glas:  VSG - Floatglas
Rahmen Farbe:  Dunkelgrün - RAL 6005
Ausstattung:  Mit Akku als Notöffnung - bei Stromausfall
  selbstreinigender Rollenwagen
Flügelgewicht:  max. 140 kg
Antrieb:  gleichstrom Anschluss, Doppelmotor
  mit Hinderniserkennung und Kraftbegrenzung
  Performance Level D nach DIN EN 16005
Datenschnittstelle:  Datenschnittstelle für Programmierbare Schließzeiten
  BACnet
Elektroanschluss:  Anschluss, Inbetriebnahme und Einweisung inkl.
  Ortstermin mit AG
Verformunsver.:  Klasse 2
Wärmeschutz:  U-Wert 0,95W/m2K
gesamtes Element
Menge: 1,000 St

**02.01.0020 Radarscanner, Innenraum**
Liefern und montieren eines Radarscanners zur Sicherung des Öffnungs- bzw. Schließbereichs der Automatischen Schiebetür. Inklusive Elektroanschluss.
Farbe:  Dunkelgrün RAL 6005
Position:  Innen - Am Sturz oberhalb der Tür
Menge: 1,000 St

**02.01.0030 Radarscanner, Fassadenenseitig**
Liefern und montieren eines Radarscanners zur Sicherung des Öffnungs- bzw. Schließbereichs der Automatischen Schiebetür. Inklusive Elektroanschluss und Befestigungswinkel.
Farbe:  Dunkelgrün RAL 6005
Position:  Außen- Am Sturz oberhalb der Tür
Schutzart:  IP54
Menge: 1,000 St

**02.01.0040 Mechanischer Programmschalter für Schiebetür, Innen**
Liefern und montieren eines mechanischen Programmschalters zur Einstellung der Tür Betriebsart. Unterputz Ausführung als Element mit Schlüsselschaltung.
Inklusive Elektroanschluss und Schlitzen der Wand.
Verortung:  Treppenhaus EG, innenseitig links neben Schiebetür
Material:  Kunststoff wie Schalterprogramm
Farbe:  Weiß
Schutzart:  IP40
Programme:  Daueroffen, Automatisch, "Ladenschluss", Nachtschaltung
Fehleranzeige:  über LED
Menge: 1,000 St

**02.01.0050 Außentaster für Schiebetür**
Liefern und montieren eines elektrischen Außentasters zur Öffnung der Schiebetür. Unterputz Ausführung als Element mit RFID-Schnittstelle für Transponder.
Inklusive Elektroanschluss und Schlitzen der Wand.
Verortung:  Südfassade vor Haupteingang, links neben Schiebetür
Material:  Edelstahl
Oberfläche:  matt, gebürstet
Schutzart:  IP54

Hinweis:  Bauseits wird später eine Schließanlage des Herstellers  "SimonsVoss" installiert. Der Taster muss eine geeignete  Schnittstelle für das System sein.
Menge: 1,000 St

**02.01.0060 Rohrahmentür, 1-flüglig, außen, Mehrzweckraum, T 05**
*** Bezugsbeschreibung
Herstellen, liefern und einbauen einer 1-flügligen Rohrrahmentür zur Verwendung als Außentür. Fachgerechte Ausführung nach DIN EN 179 als Rahmenprofilkonstruktion mit umlaufendem RAL-Anschluss.
Einauort:  Ostfassade EG - T05
Maße:  1,135m x 2,135m
Elementtiefe: 80mm
Wandmaterial: Poroton 36,5cm + Vorsatzschale + beidseitig Putz
Bodenaufbau: ca. 17cm
Material:  Aluminium + VSG-Glas U-Wert 0,95W/m2K
Oberfläche:  pulverbeschichtet, matt
Farbe:  Dunkelgrün 6005
Türblatt:  stumpf anschlagend
Beschläge:  Beidseitig Drücker
Schloss:  PZ-Lochung
Einbruchschutz: RC2
Anschlag:  DIN Links
Zarge:  Blockzarge, Stahl
Brandschutz: -
Schallschutz: erf. R ≥ 30 dB

Einbau der Schließzylinder erfolgt bauseits.
Menge: 1,000 St

**02.01.0070 Rohrahmentür, 1-flüglig, außen, Platzwart, T 09**
*** wie Position 02.01.0060
Ausführung mit satiniertem Glas
Menge: 1,000 St

**02.01.0080 Rohrahmentür, 1-flüglig, außen, Umkleide Barrierefrei, T 14**
*** wie Position 02.01.0060
Ausführung mit satiniertem Glas und Dekor-Folierung
Schriftzug + Piktogramm Barrierefreie Umkleide
Menge: 1,000 St

**02.01.0090 Rohrahmentür, 1-flüglig, außen, T19 + T34**
*** Bezugsbeschreibung
Herstellen, liefern und einbauen einer 1-flügligen Rohrrahmentür zur Verwendung als Außentür für die Erschließung des Flurs an der Nordseite des Ergeschosses.
Fachgerechte Ausführung nach DIN EN 179 als Rahmenprofilkonstruktion mit umlaufendem RAL-Anschluss.
Einauort:  Nordfassade EG - Flur T19
  Nordfassade OG - Flur T34
Maße:  1,25m x 2,135m
Elementtiefe: 80mm
Wandmaterial: Poroton 36,5cm + beidseitig Putz
Bodenaufbau: ca. 17cm
Material:  Aluminium + VSG-Glas
Oberfläche:  pulverbeschichtet, matt
Farbe:  Dunkelgrün 6005
Türblatt:  stumpf anschlagend
Beschläge:  Beidseitig Drücker
Schloss:  PZ-Lochung
Einbruchschutz: RC2
Anschlag:  DIN Links
Zarge:  Blockzarge, Stahl
Brandschutz: -
Schallschutz: erf. R ≥ 30 dB

Einbau der Schließzylinder erfolgt bauseits.
Menge: 2,000 St

**02.01.0100 Rohrahmentür, 1-flüglig, außen, T28**
*** wie Position 02.01.0090
Ausführung:  als DIN rechts
Einauort:  Ostfassade OG - Flur T28
Menge: 1,000 St

**02.01.0110 Stahlblechtür, 2-flüglig, Außen, Technikraum, T 24**
Herstellen, liefern und einbauen einer 2-flügligen Stahlblechtür zur Verwendung als Außentür für den Technikraum. Fachgerechte Ausführung nach DIN EN 179 als doppelwandige Verbundkonstruktion mit umlaufendem RAL-Anschluss.
Einauort:  EG - Technikraum
Maße:  1,97m x 2,135m
Aufteilung:  symetrisch
Wandmaterial: Poroton 36,5cm + beidseitig Putz
Material:  Stahl, verzinkt und pulverbeschichtet
Farbe:  Graubeige - RAL 9002
Oberfläche:  pulverbeschichtet, matt
Türblatt:  dreiseitig gefalzt
Blechdicke:  1mm
Blattdicke:  65mm
Dämmung:  Mineralfaserplatte
Brandschutz: -
Schallschutz: erf. R ≥ 30 dB
Verformungskl.: Klasse 2
Beschläge:  Außenseitig Knauf
  Innenseitig Drücker
Schloss:  PZ-Lochung
Einbruchschutz: RC2
Zarge:  Blockzarge, Stahl
Wärmeschutz: U-Wert 1,30 W/m2K

Einbau der Schließzylinder erfolgt bauseits.
Menge: 1,000 St

**02.01.0120 Dekorfolierung, Sport-Piktogramme auf Außentür**
Liefern und anbringen einer Dekorfolierung zur Verwendung an der Außentür des Technikraumes. Folie muss witterungs- und kratzbeständig sein.
Verortung:  außenseitig auf Tür 24 im Erdgeschoss
Material:  Polyesterfolie
Maße:  ca. 0,90m x 1,80m
Dicke:  mind. 50 nm
Farbe:  Dunkelgrün - RAL 6005
Oberfläche:  matt
Motiv:  Piktogramme von bewegten Sportlerinnen
  Siehe Ansicht West
Menge: 2,000 St

**02.01.0130 Stahlblechtür, 1-flüglig, Außen, T 10 + T18**
*** Bezugsbeschreibung
Herstellen, liefern und einbauen einer 1-flügligen Stahlblechtür zur Verwendung als Außentür. Fachgerechte Ausführung nach DIN EN 179 als doppelwandige Verbundkonstruktion mit umlaufendem RAL-Anschluss.
Einauort:  EG - WC Herren T10
  EG - WC B T18
Maße:  1,135m x 2,135m
Wandmaterial: Poroton 36,5cm + beidseitig Putz
Material:  Stahl, verzinkt und pulverbeschichtet
Farbe:  Dunkelgrün - RAL 6005
Oberfläche:  pulverbeschichtet, matt
Türblatt:  dreiseitig gefalzt
Blechdicke:  1mm
Blattdicke:  65mm
Dämmung:  Mineralfaserplatte
Brandschutz: -
Schallschutz: erf. R ≥ 30 dB
Verformungskl.: Klasse 2
Beschläge:  Außenseitig Drücker
  Innenseitig Drücker
Schloss:  PZ-Lochung
Einbruchschutz: RC2
Zarge:  Blockzarge, Stahl
Wärmeschutz: U-Wert 1,30 W/m2K

Einbau der Schließzylinder erfolgt bauseits.
Menge: 2,000 St

**02.01.0140 Stahlblechtür, 1-flüglig, Außen, T12+17**
*** wie Position 02.01.0130
Ausführung in DIN rechts
Nr.:  T 12 + T17
Menge: 2,000 St

**02.01.0150 Obentürschließer mit Gleitschiene, Außentür**
*** Bezugsbeschreibung
Liefern und montieren eines Obentürschließers mit Gleitschiene. Ausführung nach DIN EN 1154 für die Montage an Rohrrahmen-Außentüren bzw. für barrierefreie Türen bis 1.250 mm bei max. 47 Nm Öffnungsmoment.
Schließablauf, Endanschlag und Öffnungsdämpfung hydraulisch kontrolliert
und einstellbar, Schließkraft stufenlos einstellbar. Schließergröße, entsprechend der Türflügelbreite. Montageart an Bandseite
Feststellung Mit Rasterfeststellung
Menge: 8,000 St

**02.01.0160 Obentürschließer mit Gleitschiene für 2-flüglige Außentür**
*** wie Position 02.01.0150
Ausführung:  2-flüglig
Farbe:  RAL 9002 Graubeige
Verortung:  Techniktür EG
Menge: 1,000 St

**02.01.0170 Türdrückergarnitur für Rohrrahmenaußentür, gekröft, Notausgang**
Liefern und montieren eines Türdrückers für eine Notausgangstür. Element mit
U-Form-Griff, bei dem drei Rundstäbe im 90°-Gehrungsschnitt zusammengesetzt
sind. Drückerhals zur besseren Lastabtragung konisch-zylindrisch aufgeweitet
Notausgangsverschluss in Feuerschutzausführung nach EN 179.
Gekröpft für Rohrrahmentür, mit Rückläufigen Drückerende
Material:  Edelstahl
Garnitur:  2x Drücker
Oberfläche:  fein matt gebürstet
Rosetten:  oval
Menge: 4,000 St

**02.01.0180 Schloss mit Panikfunktion**
Zulage für die Ausführung des Türschlosses mit Panikfunktion B.
Türen:  EG - T003, T019
  OG - T025, T034
Menge: 4,000 St

**02.01.0190 Türdrückergarnitur für Außentür, Edelstahl**
Liefern und montieren eines Design Türdrückers für eine Außentür.
Produkt muss aus einer Serie kommen, die Elemente für Türen und Fenster enthält. Oberfläche Chrom-Nickellegiert, für hochfrequentierte Nutzung
Material:  Edelstahl
Garnitur:  2x Drücker
Oberfläche:  fein matt gebürstet
Rosetten:  oval
Griffform:  rechtwinklig, L-Form
Kanten:  abgerundet

Vergleichbar zu Serie FSB 1267 - Gleichwertige Produkte anderer Hersteller sind zugelassen.
Menge: 10,000 St

**02.01.0200 Türdrückergarnitur mit Knauf für Außentür, Edelstahl**
Liefern und montieren eines Design Türdrückers für eine Außentür.
Produkt muss aus einer Serie kommen, die Elemente für Türen und Fenster enthält. Oberfläche Chrom-Nickellegiert, für hochfrequentierte Nutzung.
Verortung:  Techniktür
Material:  Edelstahl
Garnitur:  1x Knauf + 1x Drücker
Oberfläche:  fein matt gebürstet
Rosetten:  oval
Griffform:  rechtwinklig, L-Form
Kanten:  abgerundet

Vergleichbar zu Serie FSB 1267 - Gleichwertige Produkte anderer Hersteller sind zugelassen.
Menge: 1,000 St

**02.01.0210 Euro Schlüsseltaster, WC Barrierefrei**
Liefern und montieren eines Euro-Schlüsseltasters für die Barrierefreie Toilette.
Menge: 1,000 St

**02.01.0220 Magnetkontakt für Außentür**
Herstellung, Lieferung und Einbau eines Einlass-Magnetkontaktes
in zuvor beschriebene Alu-Rohrrahmen-Tür (Außentür).
Verortung:  Außentüren an der Nordseite
Menge: 2,000 St

**02.01.0230 Riegelschaltkontakt für Außentür**
Herstellung, Lieferung und Einbau eines Einlass-Magnetkontaktes
in zuvor beschriebene Alu-Rohrrahmen-Tür (Außentür).
Zur bauseitigen Einbindung in die EMA
Verortung:  Außentüren an der Nordseite
Menge: 2,000 St

*Hinweis: Innentüren*

**02.01.0240 Rohrahmentür mit Oberlicht, 1-flüglig, innen, F-60 RS**
Herstellen, liefern und einbauen einer 1-flügligen Rohrrahmentür mit Oberlicht zur Verwendung als Innentür für die Anbindung des Flurs an das Treppenhaus.
Inklusive Rahmenaufdopplung im Bereich des Bodenaufbaus.
Einauort:  EG - Flur zu Treppenhaus
Nr.:  T03
Maße:  1,25m x 2,60m
  Türelement 1,25m x 2,135m
  Oberlicht 1,25m x 0,465m
Elementtiefe: 80mm
Wandmaterial: Kalksandstein 24cm + beidseitig Putz
Bodenaufbau: ca. 17cm
Material:  Aluminium + VSG-Glas
Oberfläche:  pulverbeschichtet, matt
Farbe:  Dunkelgrün 6005
Türblatt:  stumpf anschlagend
Beschläge:  Beidseitig Drücker
Schloss:  PZ-Lochung
Anschlag:  DIN Rechts
Zarge:  Umfassungszarge, Stahl
Maulweite:  ca. 27cm; KS-Wand 24cm + Beidseitig Putz
Brandschutz: F-60 RS, DSS Dichtselbstschließend
Schallschutz: erf. R ≥ 30 dB

Einbau der Schließzylinder erfolgt bauseits.
Menge: 1,000 St

**02.01.0250 Rohrahmentür mit Oberlicht, 1-flüglig, innen, F-60 RS**
Element wie zuvor beschrieben, jedoch geänderte Größe.
Einauort:  OG - Flur zum Treppenhaus
Nr.:  T25
Maße:  1,135m x 2,60m
  Türelement 1,135m x 2,135m
  Oberlicht 1,135m x 0,465m
Menge: 1,000 St

**02.01.0260 Dekorfolie als Unfallschutz, Innentür**
Liefern und anbringen einer Dekorfolie zur Erhöhung der Aufmerksamkeit und Unfallprävention. Folie muss witterungs- und kratzbeständig sein.
Verortung:  außenseitig auf Tür 03 im Erdgeschoss
  außenseitig auf Tür 25 im Obergeschoss
Material:  Polyesterfolie
Maße:  ca. 0,90m x 1,60m
Dicke:  mind. 50 nm
Farbe:  Dunkelgrün - RAL 6005
Oberfläche:  matt
Motiv:  Piktogramme von bewegten Sportlerinnen
Menge: 2,000 St

**02.01.0270 Obentürschließer mit Gleitschiene, Innentür**
Liefern und montieren eines Obentürschließers mit Gleitschiene. Ausführung nach DIN EN 1154 für die Montage an Rohrrahmen-Innentüren bzw. für barrierefreie Türen bis 1.250 mm bei max. 47 Nm Öffnungsmoment.
Schließablauf, Endanschlag und Öffnungsdämpfung hydraulisch kontrolliert
und einstellbar, Schließkraft stufenlos einstellbar. Schließergröße, entsprechend der Türflügelbreite. Montageart an Bandseite. Feststellung mit Rasterfeststellung.
Menge: 2,000 St

**02.01.0280 Türstopper, Wand, Edelstahl**
Lieferung und Einbau eines Wand-Türstoppers aus Edelstahl mit Anprallgummi. Montage im Innenraum, Befestigung mit unsichtbarer Verschraubung.
Durchmesser 34 mm, unsichtbar verschraubt, Länge 45 mm.
Verortung:  Flurtüren, T03+ T25
Durchmesser:  ca. 34 mm
Länge:  ca. 45 mm
Material:  Edelstahl Rostfrei
Oberfläche:  fein matt gebürstet
Anprallgummi:  schwarz
Menge: 2,000 St

**02.01.0290 Zulage für Rahmenaufdopplung an Türelementen, 17cm**
Zulage für das ausführen einer Rahmenverbreiterung an Türelementen zum Ausgleich der Aufbauhöhe des Fußbodens. Systemausführung und Qualität entsprechend des Türelements. Inklusive Befestigungswinkel und Dübel.
Bodenanschluss:  Stahlbetondecke
Aufbauhöhe Boden:  17cm
Menge: 16,000 m

#### Bereich 02.02 Fensterelemente

*Hinweis: Systembeschreibung Fenster*
Aluminium Fenstersystem auf Passivhausniveau mit ca. 80 mm Grundbautiefe
Sofern in den Einzelpositionen nichts anderes beschrieben, gelten folgende
Eigenschaften:
Material:  Aluminium
Oberfläche:  pulverbeschichtet
Farbe:  RAL 6005 Dunkelgrün
Verglasung:  3-fach Wärmeschutzglas VSG
Wärmedurchgangskoeffizient
Uw-Wert:  0,95W/m2K

Konstruktionsmerkmale:
Raumseitig aufschlagender Flügelrahmen mit ca. 10 mm Flächenversatz zur Rahmenebene, Außenseite flächenbündig. Das System ist mit rechteckigen Glasleisten auszustatten. Die Montage der Glasleisten erfolgt mittels toleranzausgleichenden Kunststoffhaltern.

DK-Beschlag
Verdeckt liegender Dreh-Kipp-Beschlag mit Einhandbedienung, für Flügellasten bis 130/160 kg und einem Öffnungswinkel in Drehstellung von 90°.
Der Beschlag ist mit einer in Dreh- und in Kippstellung wirksamen Fehlbedienungssperre ausgestattet.

Scheren- und Ecklager sind verdeckt liegend im Falz eingebaut.
Alle Verriegelungspunkte sind mit Schließrollen auszuführen.
Die untere griffseitige Eckumlenkung muss mit einem Entlastungslager ausgeführt
werden. Durch Montage eines zusätzlichen Anschlages kann der Öffnungswinkel, der Einbausituation angepasst, auf 90° begrenzt werden.

Fenstergriffe mit verdeckt liegendem Getriebe. Das Getriebe wird in den Falz eingebaut. Die Befestigung des Getriebes erfolgt mittels einer raumseitig aufgeschraubten, kreisförmigen Rosette (Durchmesser 32 mm).
Die Befestigungsschrauben werden durch den - später zu montierenden -
Fenstergriff abgedeckt. Während der Bauzeit ist die Rosette mit einer Schutzkappe
abzudecken. Das Fenstergriff-Getriebe ist mit Rastpunkten in Dreh-, Verschluss- und Kippstellung ausgestattet.
Der Fenstergriff ist erst nach Abschluss der Fenstermontage beziehungsweise vor
der Gebrauchsabnahme der Fenster zu montieren. Die farblich auf den Fenstergriff
abgestimmte Abdeck-Rosette ist ebenfalls erst zu diesem Zeitpunkt aufzudrücken.

Baukörperanschlüsse
Die Fenster sind an den Anschlussfugen außen und innen nach den allgemein
anerkannten Regeln der Technik abzudichten.
Die innere Anschlussfuge ist mit dauerelastischen Dichtstoffen zu versiegeln.
Auf der Innenseite des Blendrahmens ist ein Aluminiumwinkel zur Aufnahme des
Wandanschlussprofils zu befestigen.
Auf der Innenseite ist die Basiskonstruktion für den Anschluss einer bauseitigen
Fensterbank vorzurichten. Die Anschlussfuge ist mit dauerelastischen Dichtstoffen zu versiegeln.

**02.02.0010 Alu-Fenster-Element, 1-teilig, festverglast**
Herstellung, Lieferung und Montage eines Fensterelements aus Aluminium inkl. aller Beschläge.
Nr.  F03 - Mehrzweckraum EG
Maße:  1,97m x 2,135m
Rahmentiefe: 80mm
Wandmaterial: Poroton 36,5cm + beidseitig Putz
Bodenaufbau: ca. 17cm
Material:  Aluminium
Oberfläche:  pulverbeschichtet, matt
Farbe:  Dunkelgrün 6005
Öffnungsart:  Festverglasung
Schallschutz: erf. R ≥ 30 dB
Verglasung:  3-fach VSG-Glas U-Wert 0,95W/m2K
Menge: 1,000 St

**02.02.0020 Alu-Fenster-Element, 2-teilig, Dreh-Kippelement**
*** Bezugsbeschreibung
Herstellung, Lieferung und Montage eines 2-teiligen Fensterelements aus Aluminium inkl. aller Beschläge.
Nr.  EG - F001, F002
Aufteilung:  Festes Sockelelement + oberer Öffnungsflügel
Maße:  1,135m x 2,135m
Teilung:  Unteres Feld 1,135m x 1,0m
  Oberes DK- Elem. 1,135m x 1,135m
Rahmentiefe: 80mm
Wandmaterial: Poroton 36,5cm + beidseitig Putz
Bodenaufbau: ca. 17cm
Material:  Aluminium
Oberfläche:  pulverbeschichtet, matt
Farbe:  Dunkelgrün 6005
Öffnungsart:  Dreh-Kippflügel
  mit Fehlbedienungssperre
Anschlag:  DIN Rechts
Brandschutz: -
Schallschutz: erf. R ≥ 30 dB
Verglasung:  3-fach VSG-Glas U-Wert 0,95W/m2K
Menge: 2,000 St

**02.02.0030 Alu-Fenster-Element, 2-teilig, Dreh-Kippelement, satiniert**
*** wie Position 02.02.0020
Ausführung mit satiniertem Glas
Nr.  EG - F008, F011
  OG - F016, F018, F020, F023, F026, F029, F031, F033
Verglasung:  satiniert
Menge: 10,000 St

**02.02.0040 Alu-Fenster-Element, 1-teilig, Dreh-Kippelement**
*** Bezugsbeschreibung
Herstellung, Lieferung und Montage eines 1-teiligen Fensterelements aus Aluminium inkl. aller Beschläge.
Nr.  EG - F007, F010, F013
  OG - F015, F025, F028, F032
Maße:  1,135m x 1,075m
Rahmentiefe: 80mm
Wandmaterial: Poroton 36,5cm + beidseitig Putz
Bodenaufbau: ca. 17cm
Material:  Aluminium
Oberfläche:  pulverbeschichtet, matt
Farbe:  Dunkelgrün 6005
Öffnungsart:  Dreh-Kippflügel
  mit Fehlbedienungssperre
Anschlag:  DIN Rechts
Brandschutz: -
Schallschutz: erf. R ≥ 30 dB
Verglasung:  3-fach VSG-Glas U-Wert 0,95W/m2K
Menge: 7,000 St

**02.02.0050 Alu-Fenster-Element, 1-teilig, Dreh-Kippelement, DIN Links**
*** wie Position 02.02.0040
Ausführung mit anderem Anschlag
Nr.  OG - F017, F021, F024
Anschlag:  DIN Links
Menge: 3,000 St

**02.02.0060 Alu-Fenster-Element, 1-teilig, Dreh-Kippelement,**
Herstellung, Lieferung und Montage eines 1-teiligen Fensterelements aus Aluminium inkl. aller Beschläge.
Nr.  EG - F004, F005, F006
Maße:  1,135m x 63,5m
Rahmentiefe: 80mm
Wandmaterial: Poroton 36,5cm + beidseitig Putz
Bodenaufbau: ca. 17cm
Material:  Aluminium
Oberfläche:  pulverbeschichtet, matt
Farbe:  Dunkelgrün 6005
Öffnungsart:  Dreh-Kippflügel
  mit Fehlbedienungssperre
Anschlag:  DIN links
Brandschutz: -
Schallschutz: erf. R ≥ 30 dB
Verglasung:  3-fach VSG-Glas U-Wert 0,95W/m2K
Menge: 3,000 St

**02.02.0070 Alu-Fenster-Element, 1-teilig, festverglast**
Herstellung, Lieferung und Montage eines 1-teiligen Fensterelements aus Aluminium inkl. aller Beschläge.
Nr.  EG - F009, F012
  OG - F019, F022, F027, F030
Maße:  1,135m x 63,5m
Rahmentiefe: 80mm
Wandmaterial: Poroton 36,5cm + beidseitig Putz
Bodenaufbau: ca. 17cm
Material:  Aluminium
Oberfläche:  pulverbeschichtet, matt
Farbe:  Dunkelgrün 6005
Öffnungsart:  Festverglast
Brandschutz: -
Schallschutz: erf. R ≥ 30 dB
Verglasung:  3-fach VSG-Glas U-Wert 0,95W/m2K
Menge: 6,000 St

**02.02.0080 Alu-Fenster-Element, 2-teilig, Brandschutzfenster**
Herstellung, Lieferung und Montage eines 2-teiligen Fensterelements aus Aluminium inkl. aller Beschläge. Ausführung mit Brandschutzfunktion.
Nr.  OG - F014
Maße:  1,135m x 2,135m
Aufteilung:  Festes Sockelelement + oberer Öffnungsflügel
  Unteres Feld 1,135m x 1,0m
  Oberes DK- Elem. 1,135m x 1,135m
Rahmentiefe: 80mm
Wandmaterial: Poroton 36,5cm + beidseitig Putz
Bodenaufbau: ca. 17cm
Material:  Aluminium
Oberfläche:  pulverbeschichtet, matt
Farbe:  Dunkelgrün 6005
Anschlag:  DIN Links
Brandschutz: Rauchschutzautomation
Schallschutz: erf. R ≥ 30 dB
Verglasung:  3-fach VSG-Glas U-Wert 0,95W/m2K
Menge: 1,000 St

**02.02.0090 Zulage für Rahmenaufdopplung an bodentiefen Fensterelementen, 17cm**
Zulage für das Ausführen einer Rahmenverbreiterung an bodentiefen Fensterelementen zum Ausgleich der Aufbauhöhe des Fußbodens. Systemausführung und Qualität entsprechend des Fensterelements.
Inklusive Befestigungswinkel und Dübel.
Bodenanschluss:  Stahlbetondecke
Aufbauhöhe Boden:  17cm
Menge: 14,000 m

**02.02.0100 Textilscreen mit Führungsschienen in U-Form, b=1,13m**
*** Bezugsbeschreibung
Liefern und montieren eines Sonnenschutzelements mit Textilblende, inklusive Führungsschienen und Fallstab. System bestehend aus Einbaukasten, Motor, Blendelement und Führungsschienen. Blendelement muss UV- und witterungsbeständig sein.
Material:  Aluminium, pulverbeschichtet
Kastentiefe:  25cm
Kastenhöhe:  15cm
Textil:  kunststoff, hochwetterfest, matt
Textil Breite:  ca. 1,13m
Textil Höhe:  ca. 2,13m
Farbe:  Dunkelgrün RAL 6005
Steuerung:  Taster im Innenraum, passend zu Schalterprogramm
Schiene:  U-Form
Menge: 3,000 St

**02.02.0110 Textilscreen mit Führungsschienen in U-Form, b=1,97m**
*** wie Position 02.02.0100
Ausführung mit geänderter Breite
Textil Breite:  ca. 1,97m
Menge: 1,000 St

**02.02.0120 Zulage für Schienenanpassung**
Zulage für das Anpassen der zwei Laufschienen des Textilscreens an die Schräge der Fensterbank.
Abrechnung 1x pro Fenster
Menge: 4,000 St

**02.02.0130 Absturzsicherung, Flachstahlrahmen mit Netzfüllung**
Herstellen, liefern und montieren eines Stahlrahmens aus Flachstahl mit Netzfüllung. Inklusive angeschweißten Befestigungswinkeln.
Einbauort:  Fensterlaibungen als Absturzsicherung
Material:  Stahl verzinkt und pulverbeschichtet
Farbe:  RAL 6005
Maße:  ca. 1,135m x 1,0m
Netz:  Stahlseil geflochten, Seil 2mm
Raster:  Maschengröße 10cm
Menge: 5,000 St

**02.02.0140 Fensterbeschläge für Dreh-Kippelement, innenseitig**
Liefern und montieren eines Fensterbeschlags mit Dreh-Kippfunktion. Produkt muss aus einer Serie kommen, die Elemente für Türen und Fenster enthält. Oberfläche Chrom-Nickellegiert, für hochfrequentierte Nutzung
Material:  Edelstahl
Garnitur:  1x Drücker
Oberfläche:  fein matt gebürstet
Rosetten:  oval
Griffform:  rechtwinklig, L-Form
Kanten:  abgerundet

Vergleichbar zu Serie FSB 1267 - Gleichwertige Produkte anderer Hersteller sind zugelassen.
Menge: 25,000 St

*Hinweis: Systembeschreibung Fensterbank*
Bei Fensterbänken mit einer Ausladung > 150 mm ist die vordere Kante der
Fensterbank mit entsprechenden Konstruktionen gegen Abknicken zu sichern.
Die Fensterbank ist auf der Unterseite mit einer Antidröhnmasse (Baustoffklasse B1 nach DIN 4102) von ca. 1,5 mm Dicke zu beschichten. Der Anteil der beschichteten Fläche darf 50% der Gesamtfläche nicht unterschreiten.
Zur Abdichtung zwischen Fensterbank und Fenster ist eine System-Dichtung
vorzusehen.Fensterbänke sind grundsätzlich so auszubilden, dass Schlagregenwasser sicher nach außen über die Fassade abgeleitet wird und kein Wasser in das Gebäude eindringen kann. Die Ableitung muss so erfolgen, dass
eine Verschmutzung der Fassade weitgehend vermieden wird.
Die Neigung der Fensterbänke darf 5% nicht unterschreiten. Klemmverbindungen
sind unsichtbar herzustellen. Dazu ist an der Tropfkante innenseitig ein
winkelförmiger Haltesteg vorzusehen.
Zum Schutz der Oberfläche während des Transports und der Montage muss ein
recyclebare Folie aufgebracht sein. Die UV-Stabilität der Folie muss für einen
Zeitraum von 3 Monaten nach Montage gewährleistet werden. Die Material-Dicke
der Fensterbank ist den zu erwartenden Belastungen der Ausladung anzupassen.
Die Befestigung ist grundsätzlich nach statischen Erfordernissen auszuführen, sowie sind thermisch bedingte Längenänderungen durch ausreichende Dehnungsmöglichkeiten sicherzustellen. Die seitlichen Abschlüsse sind so auszuführen, dass die thermisch bedingten Längenänderungen ohne Schädigung des Bauwerkes aufgenommen werden können und Regenwasser nach außen abgeleitet wird. Bei Einsatz von Kunststoff-Abschlüssen müssen diese aus hochwetterfestem Material hergestellt werden. Werden Abschlüsse ohne Dehnungsausgleich eingesetzt, so ist die zwängungsfreie Konstruktion durch den fachgerechten Einbau mit elastischenAnschlüssen ans Mauerwerk durch Dichtbänder o. ä.sicherzustellen.

**02.02.0150 Außenfensterbank, Aluminium**
Lieferung und Montage von Fensterbänken aus 2 mm Alublech mit
wasserdichten Aufkantungen. In Einzellängen bis zu 1,80m.
Ausführung gemäß Herstellervorgaben.
Montage einschl. aller nötigen Befestigungsmittel.
Einbauort:  alle Fenster, außen, EG + OG
Material:  Aluminium, pulverbeschichtet
Farbe:  Dunkelgrün - RAL 6005
Neigung:  ca. 5°
Länge:  11 x 1,135m im EG
  1 x 1,97m im EG
  20 x 1,135m im OG
Ausladung:  ca. 190 mm
Höhe Tropfnase:  ca. 40 mm
Höhe Anschraubsteg:  ca. 25 mm
Menge: 37,000 m

### Titel 03 Stundenlohnarbeiten und Sonstiges

**03.0010 Stundensatz Vorarbeiter**
Auf Stundenbasis erbrachte Arbeitsleistungen mit Vorarbeitern, die nicht im Rahmen der beauftragten Positionen erfasst wurden und nur auf ausdrückliche Anweisung der Bauleitung zur Ausführung kommen.
Menge: 5,000 h

**03.0020 Stundensatz Facharbeiter**
Auf Stundenbasis erbrachte Arbeitsleistungen von Facharbeitern, die nicht im Rahmen der beauftragten Positionen erfasst wurden und nur auf ausdrückliche Anweisung der Bauleitung zur Ausführung kommen.
Menge: 5,000 h

**03.0030 Stundensatz Helfer**
Auf Stundenbasis erbrachte Arbeitsleistungen von Helfern, die nicht im Rahmen der beauftragten Positionen erfasst wurden und nur auf ausdrückliche Anweisung der Bauleitung zur Ausführung kommen.
Menge: 5,000 h

**03.0040 Zusätzliche Anfahrt**
Preis für eine zusätzliche Anfahrt
Menge: 1,000 St
